# Fluchtwegsicherstellung Elektrogeräte Kopierer
Angebotsaufforderung (GAEB DA XML 3.3, DA83)
Projekt: 26400110
Währung: EUR
Auftraggeber: Amt Eiderkanal, Osterrönfeld, Schulstr. 36, D-24783 Osterrönfeld
Ausführungsort: Fluchtwegsicherstellung, Elektrogeräte Kopierer
Erstellt mit: BUILDUP, BUILDUP v30.0.0.0, 23.03.2026

## 000 Fluchtwegsicherstellung Elektrogeräte Kopierer

### 1 Vorbemerkungen

*Hinweis: Vertragsbedingungen*
Vertragsbedingungen (VB)

1. Allgemeines
- Ausführung nach VOB/B, VOB/C DIN 18340 Trockenbauarbeiten, den allgemein anerkannten Regeln der Technik sowie den Herstellerangaben.
- Der Auftragnehmer (AN) hat die vollständige Leistung einschließlich Nebenleistungen und erforderlicher Vorleistungen zu erbringen.

2. Ausführungsfristen
- Beginn, Dauer und Fertigstellung gemäß Bauzeitenplan.
- Behinderungen u. Bedenken sind unverzüglich schriftlich anzuzeigen.

3. Qualität und Ausführung
- Verwendung ausschließlich verzinkter Stahlprofile gemäß DIN EN 14195.
- Gipskartonbauplatten gemäß DIN EN 520, zwei Lagen je Seite.
- Spachtelung der Oberfläche in Qualitätsstufe Q2.
- Türöffnung gemäß Plan, inkl. erforderlicher Verstärkungsprofile.

4. Koordination
- Abstimmung mit anderen Gewerken, insbesondere Elektro.
- Einhaltung der Schnittstellen zu aufgehenden Bauteilen.

5. Abnahme
- Sichtprüfung, Ebenheit nach DIN 18202, Funktionsprüfung der Türöffnung.
- Dokumentation aller verdeckten Leistungen.

*Hinweis: Zusätzliche Vertragsbedingungen*
Zusätzliche Vertragsbedingungen (ZVB)

1. Baustelleneinrichtung
- Bereitstellung aller erforderlichen Geräte, Gerüste, Transportmittel.
- Ordnungsgemäße Lagerung der Platten trocken und eben.
- Die BE-Fläche wird vom AG angegeben und bereitgestellt
- Die Baustelleneinrichtung ist in die Einheitspreise mit einzukalkulieren..

2. Schutzmaßnahmen
- Schutz angrenzender Bauteile vor Staub, Beschädigung und Feuchtigkeit.
- Entsorgung aller Verpackungen und Reststoffe gemäß KrWG.

3. Toleranzen und Prüfungen
- Ebenheit nach DIN 18202, Tabelle 3, Zeile 7.
- Prüfung der Unterkonstruktion auf lot- und fluchtgerechte Montage.

4. Dokumentation
- Nachweise der Materialqualitäten (z. B. Übereinstimmungsnachweise).
- Fotodokumentation der Unterkonstruktion vor Beplankung.

*Hinweis: Besondere Vertragsbedingungen*
Besondere Vertragsbedingungen (BVB)

1. Anforderungen an die Unterkonstruktion
- Ständerwerk CW/UW-Profile je statischer und konstruktiver Erfordernis, Achsabstand max.  625 mm.
- Verstärkungsprofile im Bereich der Türöffnung (UA-Profile oder doppelte CW-Profile).
- Schalltechnische Entkopplung der UW-Profile mittels Dichtungsband.
- Ständerwerk gemäß Planung und DIN 18180.

2. Anforderungen an die Beplankung
- Zwei Lagen Gipskartonbauplatten je Wandseite, versetzt gestoßen.
- Befestigung mit Schnellbauschrauben gemäß Herstellerangaben.
- Fugenausbildung und Spachtelung in Q2 inkl. Bewehrungsstreifen.
- Beplankung gemäß Planung und DIN 18340.

3. Anschlüsse an aufgehende Bauteile
- Anschluss an Massivwände, Stützen, Decken mit Trenn- oder Dichtungsband.
- Bewegungsfugen gemäß Planung und DIN 18181.

4. Türöffnung
- Ausbildung der Öffnung gemäß Türblatt- und Zargenhersteller.
- Einbau von Verstärkungsprofilen, Aussteifung gegen Verformung.
- Maßhaltigkeit nach Zargenhersteller und DIN 18111.

*Hinweis: Zusätzliche besondere Vertragsbedingungen*
Zusätzliche Besondere Vertragsbedingungen (ZBVB)

1. Schallschutz
- Sicherstellung der schalltechnischen Anforderungen gemäß Planung.
- Keine starre Verbindung zwischen Ständerwerk und angrenzenden Bauteilen.

2. Brandschutz
- Verwendung von GKF-Platten F-30 gemäß Brandschutzkonzept.
- Türen in T30 oder gemäß Brandschutzkonzept.
- Dokumentation der verwendeten Systeme inkl. Zulassungen.

3. Qualitätssicherung
- Stichprobenkontrollen der Schraubenabstände, Profilbefestigungen, Plattenstöße.
- Ebenheitskontrolle nach jeder Lage.

4. Nachträge
- Änderungen der Wanddicke, Plattenanzahl oder Profilstärken sind gesondert zu vergüten.
- Zusätzliche Öffnungen oder Installationsdurchdringungen gelten als Zusatzleistung.

*Hinweis: Leistungsbeschreibung*
Leistungsbeschreibung

Trockenbauwände, 100 - 200 mm, zweilagig beplankt, inkl. Türöffnung

Leistung:
Herstellen einer nichttragenden Trockenbauwand in Leichtbauweise, Wanddicken ca. 100-200 mm, bestehend aus verzinkten Stahlprofilen (UW/CW) gemäß DIN EN 14195, Achsabstand max. 625 mm. Beidseitige Beplankung mit zwei Lagen Gipskartonbauplatten gemäß DIN EN 520, versetzt gestoßen, verschraubt nach Herstellerangaben. Fugenausbildung und Oberflächenbehandlung in Q2.

Umfang der Leistung:
- Lieferung und Montage der Unterkonstruktion
- Dichtungsband unter UW-Profilen
- Verstärkungsprofile im Bereich der Türöffnung
- Beidseitige zweilagige Beplankung
- Spachtelung Q2
- Wandanschlüsse an aufgehende Bauteile
- Ausschnitte und Durchdringungen für Installationen
- Entsorgung aller Reststoffe

Maße:
Nach Aufmaß, gemäß Plan.

Einheit: m² Wandfläche

### 2 Abbruchmaßnahmen

#### 2.1 Baustelleneinrichtung

*Hinweis: Baustelleneinrichtung*
Alle für die Leistungen erforderlichen Maßnahmen und Geräte heranschaffen, aufbauen, vorhaltten und nach Beendigung der Arbeiten zurückbauen und wegschaffen.

**2.1.1 Baustelle einrichten**
Geräte, Werkzeuge und sonstige Betriebsmittel, die zur ver- tragsgemäßen Ausführung der Bauleistungen erforderlich sind, auf die Baustelle bringen, bereitstellen und - soweit der Geräteeinsatz nicht gesondert vergütet wird - betriebsfertig aufstellen einschließlich der dafür notwendigen Arbeiten. Die erforderlichen festen Anlagen herstellen. Baubüros, Unterkünfte, Werkstätten, Lager- schuppen und dgl., soweit erforderlich, antransportieren, auf- bauen und einrichten. Strom-, Wasser-, Fernsprechanschluss sowie Entsorgungseinrichtungen und dgl. für die Baustelle, so weit erforderlich, herstellen. Bei Bedarf Lagerplätze, sonstige Platzbefestigungen und Wege im Baustellenbereich anlegen. Kosten für Vorhalten, Unterhalten und Betreiben der Geräte, Anlagen und Einrichtungen einschließlich Mieten, Pacht, Ge- bühren und dgl. werden nicht mit dieser Pauschale, sondern mit den Einheitspreisen der betreffenden Teilleistungen vergütet. Soweit nicht für bestimmte Leistungen für das Einrichten der Baustelle, gesonderte Positionen im Leistungsverzeichnis enthalten sind, gilt die Pauschale für alle Leistungen und sämtlicher Abschnitte des Leistungsverzeichnisses. Eine Zufahrt zur Baustelle ist vorhanden. Das eventuelle Umsetzen der Baustelleneinrichtung ist in die
Position miteinzukalkulieren.
Der AN plant eigenverantwortlich seinen baustelleninternen Arbeitsablauf. Hieraus folgernd sind alle eventuellen
bauablaufbedingten Aufwendungen für Hebezeuge, Mobilkraneinsätze, Bauzwischenzustände, Provisorien,
Unterstützungen, Tragrüstungen, Lehren etc. integraler Leistungsbestandteil des AN
Menge: 1,000 psch

**2.1.2 Räumung der Baustelle**
Baustelle von allen Geräten, Anlagen, Einrichtungen und dgl. räumen. Benutzte Flächen und Wege entsprechend dem ursprünglichen Zustand unter Wahrung der landschaftspflegerischen Belange ordnungsgemäß herrichten. Verunreinigungen beseitigen.
Soweit nicht für bestimmte Leistungen (z.B. Bedarfsleistungen) für das Räumen der Baustelle gesonderte Positionen im Leistungsverzeichnis enthalten sind, gilt die Pauschale für alle Leistungen dieses Leistungsverzeichnisses.
Menge: 1,000 psch

**2.1.3 Staubschutz**
Staubschutzwand stellen aus Lattenkonstruktion mit PE-Folie und seitlich mit Kompribändern an Wände, Decken und
Fußboden anschließen.
Menge: 10,000 m²

**2.1.4 Boden schützen mit geeigneten Material**
Schützen des vorhandenen Belages im Treppenhaus mit
geigneten Materialien, liefern, rutschfest fixieren, vorhalten und entfernen.
Für die Dauer der eigenen Arbeiten.
Menge: 10,000 m²

#### 2.2 Rückbauarbeiten

*Hinweis: Rückbauarbeiten*
Rückbauen und vollständiges Entfernen einer bestehenden Trockenbauwand aus Holzständerwerk oder Metallprofilen mit beidseitiger Beplankung aus Gipskartonplatten. Die Arbeiten umfassen die vollständige Demontage der Wandkonstruktion einschließlich aller Befestigungsmittel, Dämmstoffe, Anschlüsse und Anbauteile.

Leistungsumfang

- Öffnen und Abtragen der Gipskartonbeplankung
- Ausbau und Entsorgung der Mineralfaserdämmung (falls vorhanden)
- Demontage des Holz- oder Metallständerwerks
- Lösen und Entfernen aller Befestigungsmittel
- Rückbau von Anschlussfugen, Dichtbändern und Anputzbereichen
- Schließen von Befestigungspunkten im Bestand (z. B. Dübellöcher) in einfacher Ausführung
- Sortenreine Trennung der Materialien gemäß geltenden Entsorgungsrichtlinien
- Transport und Entsorgung aller anfallenden Abbruchmaterialien
- Reinigung der Arbeitsstelle nach Abschluss der Arbeiten

Besondere Anforderungen

- Staubschutzmaßnahmen zur Sicherung angrenzender Bereiche
- Schutz vorhandener Bauteile, Oberflächen und Installationen
- Arbeiten unter Beachtung der Vorgaben zum Arbeits- und Gesundheitsschutz
- Entsorgung gemäß KrWG und kommunalen Vorgaben

*Hinweis: Alle Leistungen verstehen sich ohne gesonderte Vergütung einschl.:*
Abbrucharbeiten sind staubfrei auszuführen. Die Staubentwicklung während und nach den den Arbeiten ist auf ein minimum zu reduzieren. Transportwege sind zu schützen.
Angrenzende Bereiche sind mit Folie abzudichten.
Bauschutt aus dem Gebäude schaffen und fachgerecht
entsorgen. Das Abbruchmaterial geht in Eigentum des Auftragnehmer über, die Entsorgung wir nicht gesondert Vergütet und ist in den Einheitspreis mit einzukalkulieren

**2.2.1 Ausbau Türen**
vorh. Türen inkl. Zarge,aus Holz, Holzwerkstoff oder Kunstoff ausbauen und fachgerecht entsorgen.
≤ 1,01 x 2,01 m (b x h)
Das Abbruchmaterial geht in Eigentum des Auftragnehmer über, die Entsorgung wir nicht gesondert Vergütet und ist in den Eiheitspreis mit einzukalkulieren

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Menge: 1,000 St

**2.2.2 Abbruch Trockenbauwände d=12,5 cm**
Abbruch vorh. Trockenbauwände, bestehend aus
Metallständerwerk oder Holzunterkonstruktion, Mineralwolleinlage oder ähnliches und Gipskartonplatten, Wandstärke: d=12,5 cm,
einschl. Elektroinstallationen.
Bauschutt aus dem Gebäude schaffen und entsorgen.
Das Abbruchmaterial geht in Eigentum des Auftragnehmer über, die Entsorgung wir nicht gesondert Vergütet und ist in den Eiheitspreis mit einzukalkulieren.

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Menge: 4,880 m²

**2.2.3 Abbruch eines zweiflügeligen Einbauschrankes aus Holz, weiß lackiert, inkl. Entsorgung**
Abbruch eines zweiflügeligen Einbauschrankes aus Holz, weiß lackiert, inkl. Entsorgung, das abgebrochene Material geht in den Besitz des AN über.
Maße: Breit-Höhe-Tiefe  1,10m x 2,10m x 0,60m.

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Menge: 1,000 St

#### 2.3 Vorh, T30 Tür demontieren

**2.3.1 Vorh. T30 Innentür demintieren**
Vorh. T30 Innnentür demontieren und bauseits fachgerecht Lagern. Inkl. Umfassungszarge. Durch den Rückbau beschädigte Bauteile an der Zarge sind zu ersetzen und werden zum Nachweis gesondert vergütet. Die Beschädigung und der Nachweis ist spätestens am Folgetag der Entstehung der örtlichen Bauüberwachung anzuzeigen und vorzulegen.
Menge: 5,000 Std

#### 2.4 Stundenlohn/Sonstiges

*Hinweis: Stundenlohn/Sonstiges*
Tagelohnarbeiten für unvorhersehrbare Leistungen auf Anweisung des AG zum Nachweis durch den AN. Vergütet werden nur Leistungen die vom AG freigeben und durch Unterschrift, bestätigt wurden.

*Hinweis: Stundenlohn*
Stundenlohnarbeiten werden nur anerkannt, wenn Sie dem AG bzw. der Bauüberwachung vor Ausführung angezeigt werden.

**2.4.1 Facharbeiterstunden**
Stundenlohnarbeiten für besondere Leistungen, die nur
auf ausdrückliche Anweisung der Bauleitung und gegen
Nachweis zur Ausführung kommen.
Es sind Verrechnungssätze anzubieten, in denen
unaufgegliederte Lohnkosten, anteilig Gemeinkosten
einschl. Wagnis und Gewinn, sowie Lohnnebenkosten
(Fahrtkosten und Wegegelder ets.) enthalten sind.
Zuschläge für Mehr-, Nacht-, Sonn- und Feiertagsarbeit
sind nicht mit einzubeziehen.
Menge: 5,000 Std

**2.4.2 Helferstunden**
Wie vor, jedoch Qualifikation: Helfer.
Menge: 5,000 Std

### 3 Nichttragende Innenwände

#### 3.2 Wände

**3.2.1 Trennwand, Höhe bis 2,80 m**
Nichttragende innere Trennwand nach DIN 4103-1 als Montagewand liefern und in unterschiedlichen Längen fachgerecht herstellen.

- Wanddicke: 100 mm
- Wandhöhen:  bis 2,80 m

Umlaufende Anschlüsse starr,
vorhandener Befestigungsuntergrund Stahlbeton/ Mauerwerk, Estrich
Ausführung mit Unterkonstruktion aus verzinkten Stahlblechprofilen DIN 18182-1,
Metallständer CW 50/50/06, Achsabstand 625 mm, Boden und Deckenanschlüsse mit Randprofilen UW 50/40/06,
Befestigung mit bauaufsichtlich zugelassenen Befestigungsmitteln.

Dämmschicht aus Mineralwolle nach DIN EN 13162, Dämmstoffstärke ca. 60 mm, Baustoffklasse A1, nichtbrennbar nach DIN 4102 und EN 13501-1, Bemessungswert der Wärmeleitfähigkeit 0,040 W/(m*K),* längenbezogener Strömungswiderstand AFr nach DIN EN 29053: 5 kPa*s/m²,
einlagig, dicht stoßen, abrutschsicher verlegen

Beplankung beidseitig aus Gipsplatten GKB DIN 18180 bzw. Typ A EN 520 zweilagig, Plattendicke 2x 12,5 mm,
Verarbeitung gemäß DIN 18181.

Verspachtelung untere Lage schließen der Fugen, obere Lage in Q2. Verarbeitung gemäß DIN 18181. Die Ausführung erfolgt unter Verwendung von DIN EN 13963
Menge: 5,800 m²

**3.2.2 Türöffnung**
Türöffnungen in vorstehend beschriebenen Montagewänden
herstellen, inkl. Sturzprofil und raumhoch verstärkten
Metallständerprofilen (2 mm UA-Profil), einschl. Boden- und Deckenanschluss mit Türpfostensteckwinkel, inkl. aller Montage- und Befestigungsmittel gem. Vorgaben des Systemherstellers.

- Wandstärke: 190-250 mm
- Brandschutzanforderung Wand: F0-F30
- Öffnungsmaße bxh: ≤1,01x2,13m
- inkl. Türpfostensteckwinkel für Deckendurchbiegungen bis
  20mm
Menge: 1,000 St

**3.2.3 Trennwand =200mm, Höhe bis 2,80 m**
Nichttragende innere Trennwand nach DIN 4103-1 als Montagewand liefern und in unterschiedlichen Längen fachgerecht herstellen.

- Wanddicke: ≥ 200 mm
****Hinweis***
die Wandstärke ist entsprechend der bauseitigen Zarge herzustellen

- Wandhöhen:  bis 2,80m

Umlaufende Anschlüsse starr,
vorhandener Befestigungsuntergrund Stahlbeton/ Mauerwerk, Estrich
Ausführung mit Unterkonstruktion aus verzinkten Stahlblechprofilen DIN 18182-1,
Metallständer CW 2x 100/50/06, Achsabstand 625 mm, Boden und Deckenanschlüsse mit Randprofilen UW 2x 100/40/06,
Befestigung mit bauaufsichtlich zugelassenen Befestigungsmitteln.

Dämmschicht aus Mineralwolle nach DIN EN 13162,  Baustoffklasse A1, nichtbrennbar nach DIN 4102 und EN 13501-1, Bemessungswert der Wärmeleitfähigkeit 0,040 W/(m*K),* längenbezogener Strömungswiderstand AFr nach DIN EN 29053: 5 kPa*s/m²,
einlagig, dicht stoßen, abrutschsicher verlegen

Beplankung beidseitig aus Gipsplatten GKB DIN 18180 bzw. Typ A EN 520 zweilagig, Plattendicke 2x 12,5 mm,
Verarbeitung gemäß DIN 18181.

Verspachtelung untere Lage schließen der Fugen, obere Lage in Q2. Verarbeitung gemäß DIN 18181. Die Ausführung erfolgt unter Verwendung von DIN EN 13963
Menge: 5,800 m²

**3.2.4 Wandabschluss / freies Wandende**
Ausbildung eines Wandabschlusses / freien Wandendes an vorbeschriebener nichttragender inneren Trennwand.
Unterkonstruktion Raumhoch aus UA 50 Profilen nach DIN EN 14195 und DIN 18182-1 ausbilden. An Kopf- und Fußanschlussbereichen mit Anschlusswinkeln und geeigneten Verankerungmitteln an angrenzenden Bauteilen befestigen. Stirnseitig die Unterkonstruktion mit Gipsplattenstreifen aus der Grundposition verkleiden.
Verschraubung mit  bauaufsichtlich zugelassenen Verbindungsmitteln, passend zum System
Eckschutzschiene mit Spachtelmasse Typ 4B nach DIN EN 13963 eben einspachteln.
Wandabschluss / freies Wandende nach Qualitätsstufe Q2 gemäß Merkblatt Nr. 2 des Bundesverbandes der Gipsindustrie e.V. verspachteln.
Menge: 2,350 m

**3.2.5 Zulage Eckausbildung**
Herstellen von rechtwinkligen Außenecken als Zulage für vorbeschriebene Montagewände mit und ohne Brandschutzanforderung. Inkl. Kantenschutzprofil und Q2-Spachtelung. Ausführung gem. Systemrichtlinie der montierten Wandsysteme.

Hier zu kalkulieren sind alle Mehraufwendungen z.B. für:
- UK-Erstellung
- Beplankung
- Eckschutzprofil
- Spachtelung Q2-Qualität
- u.a.

Abrechnung nach lfm (Höhe) Eckausbildung.
Menge: 2,350 m

**3.2.6 Farbanstrich der Trockenbauwand**
Zwischenanstrich mit Innendispensionsfarbe
Fabrikat: BRILUX Superlux 3000 oder gleichwertig
Schlussanstrich mit Innendispensionsfarbe
Fabrikat:  BRILUX Superlux 3000 oder gleichwertig
Brandverhalten - schwerentflammbar B1 im abgestimmten Systemaufbau
konservierungsmittel-, lösemittel- und weichmacherfrei
geprüft nach den Anforderungen des AgBB-Schemas
Nassabriebbeständigkeit: R-Klasse 2
Kontrastverhältnis (weiß): H10-Klasse 1 (bei 7 m²/l)
Kontrastverhältnis (altweiß): H10-Klasse 1 (bei 8 m²/l)
Glanzgrad: stumpfmatt
Standardfarbton: weiß oder altweiß nach Angabe des Auftraggebers
Menge: 5,800 m²

**3.2.7 Bauseits gelagerte Innentür T30 einbauen**
Bauseits gelagerte Innentür T30, inkl. bauseitiger Zage, in vorh. Wandöffnung einbauen, in fix und fertiger Leistung
Menge: 5,000 Std
